# WEBER.COL DUR CONFORT - Gris - Mortero cola concentrado de alto rendimiento

- Propiedad del archivo: CONSTRUNARIO
- Formato: FIEBDC-3/2012
- Programa: Construnario Versión 3.51
- Fecha de los precios: 19/11/2015
- Divisa: EUR

**WCOLDURCG** u WEBER.COL DUR CONFORT - Gris - Mortero cola concentrado de alto rendimiento
Mortero cola concentrado de alto rendimiento para exteriores e interiores adecuado para la colocación de cerámica, mármol, mosaicos, pasta de vidrio, etc., en pavimentos exteriores e interiores y revestimientos interiores. - Especialmente indicado para colocación en piscinas Composición Cemento gris, áridos silíceos (quarzofeldespáticos) y áridos carbonáticos / dolomíticos (micríticos), resina sintética y aditivos orgánicos e inorgánicos. Prestaciones Adherencia inicial: =0,5 N/mm2 (UNE EN 1348) Adherencia tras inmersión en agua: =0,5 N/mm2 (UNE EN 1348) Adherencia después de envejecimiento con calor: =0,5 N/mm2 (UNE EN 1348) Adherencia después de ciclos hielo-deshielo: =0,5 N/mm2 (UNE EN 1348) Tiempo abierto 20 minutos: =0,5 N/mm2 (UNE EN 1346) Tiempo abierto ampliado 30 minutos: =0,5 N/mm2 (UNE EN 1346) Deslizamiento: =0,5 N/mm2 (UNE EN 1308) Reacción al fuego: Clase F (UNE EN 13501-1) Estos resultados se han obtenido en ensayos realizados en condiciones estándar, y pueden variar en función de las condiciones de puesta en obra. Información práctica Presentación: Sacos de 15 kg. Rendimiento: Simple encolado: 2,5 - 3 kg/m2. Doble encolado: 4 - 5 kg/m2.
