# MORTEX Color - Saco de 25 Kg con garrafa de 5 litros (BEALCRYL2, líquido de mezcla)

- Propiedad del archivo: CONSTRUNARIO
- Formato: FIEBDC-3/2012
- Programa: Construnario Versión 2.11
- Fecha de los precios: 17/11/2014
- Divisa: EUR

**C1000BEA-0121** MORTEX Color - Saco de 25 Kg con garrafa de 5 litros (BEALCRYL2, líquido de mezcla)
Mortex® Color es una revoco multifuncional que se utiliza para el revestimiento de superficies con bases minerales (suelos, paredes, estanques, encimeras, etc.). En la actualidad existe una gran demanda de Mortex® Color para realizar suelos, paredes y mobiliario y conseguir un aspecto de tadelakt o de hormigón alisado. Características Aproximadamente 4 kg por m² (2 capas). Es posible colorear la masa. Grosor de 3 mm como máximo (es posible recubrir azulejos antiguos).
