# MORTEX Etanche - Saco de 25 Kg con garrafa de 5 litros (BEALCRYL, líquido de mezcla)

- Propiedad del archivo: CONSTRUNARIO
- Formato: FIEBDC-3/2012
- Programa: Construnario Versión 2.11
- Fecha de los precios: 18/11/2014
- Divisa: EUR

**C1000BEA-0111** u MORTEX Etanche - Saco de 25 Kg con garrafa de 5 litros (BEALCRYL, líquido de mezcla)
Mortex® Etanche es un revoco hidrófugo utilizado para la impermeabilización de superficies con base mineral (cimientos, sótanos y piscinas). El uso de Mortex® Etanche se encuentra muy extendido en la actualidad para la realización de piscinas coloreadas íntegramente que presentan un carácter exclusivo. Características Entre 5 y 6 kg por m² en tres capas; entre 3,6 y 4 kg por m² en dos capas. Es posible colorear la masa. Es posible elegir un líquido de mezcla específico que adapta la elasticidad del producto con respecto a los requisitos del proyecto (BEALCRYL2, BEALFLEX o BEALELAST).
