# S465 Manometro posterior Ø1/4"

- Propiedad del archivo: CONSTRUNARIO
- Formato: FIEBDC-3/2012
- Programa: Construnario Versión 3.50
- Fecha de los precios: 19/11/2014
- Divisa: EUR

**41024** u S465 Manometro posterior Ø1/4"
S465 Rango 1-7 bar.
