# 5210 Filtro de fangos vaso metálico opaco de Ø 3/4”

- Propiedad del archivo: CONSTRUNARIO
- Formato: FIEBDC-3/2012
- Programa: Construnario Versión 3.50
- Fecha de los precios: 19/11/2014
- Divisa: EUR

| Código | Ud | Descripción |
|---|---|---|
| C75182 | u | 5210 Filtro de fangos vaso metálico opaco de Ø 3/4” |
