# BAHAMA XTREME Con válvula automática abs

- Propiedad del archivo: CONSTRUNARIO
- Formato: FIEBDC-3/2012
- Programa: Construnario Versión 3.50
- Fecha de los precios: 19/11/2014
- Divisa: EUR

**98183** u BAHAMA XTREME Con válvula automática abs
MONOMANDO
