# WEBER.COL MAX CONFORT - Blanco - Mortero cola concentrado de alto rendimiento

- Propiedad del archivo: CONSTRUNARIO
- Formato: FIEBDC-3/2012
- Programa: Construnario Versión 3.51
- Fecha de los precios: 19/11/2015
- Divisa: EUR

**WCOLMCONFB** u WEBER.COL MAX CONFORT - Blanco - Mortero cola concentrado de alto rendimiento.
Mortero cola concentrado de alto rendimiento adecuado para la colocación de azulejos y gres de porosidad media/alta en pavimentos interiores y exteriores y en revestimientos interiores. Composición Cemento gris o blanco, áridos silíceos (quarzofeldespáticos) y áridos carbonáticos/dolomíticos (micríticos), y aditivos orgánicos e inorgánicos. Prestaciones • Adherencia inicial: = 0,5 N/mm2. • Adherencia después de inmersión en agua: = 0,5 N/mm2. • Adherencia después de envejecimiento con calor: = 0,5 N/mm2. • Adherencia después de ciclos hielo-deshielo: = 0,5 N/mm2. • Tiempo abierto ampliado (adherencia a 30 minutos):= 0,5 N/mm2. • Deslizamiento: < 0,5 mm. Estos resultados se han obtenido en ensayos realizados en condiciones estándar y pueden variar en función de las condiciones de puesta en obra. presentación Sacos de papel de 15 kg, con lámina de plástico antihumedad. Rendimiento Simple encolado: 2,5-3 kg/m2.Doble encolado: 4-5 kg/m2.
