# WEBER.COL LANIC - Gris - Mortero cola para gres porcelánico

- Propiedad del archivo: CONSTRUNARIO
- Formato: FIEBDC-3/2012
- Programa: Construnario Versión 3.51
- Fecha de los precios: 19/11/2015
- Divisa: EUR

**WCOLLANG** u WEBER.COL LANIC - Gris - Mortero cola para gres porcelánico
Para la colocación de baldosas cerámicas, mármol, piedra natural (no susceptibles de manchas por absorción de agua) con o sin absorción, de pequeño o gran formato, y en especial de gres porcelánico. En pavimentos exteriores e interiores y revestimientos interiores. Composición Cemento gris, resina sintética, áridos silíceos y calcáreos y aditivos orgánicos e inorgánicos. Prestaciones Adherencia inicial (EN 1348 (8.2)): = 1 N/mm2. Adherencia tras inmersión en agua (EN 1348 (8.3)): = 1 N/mm2. Adherencia después de envejecimiento con calor (EN 1348 (8.4)): = 1 N/mm2. Adherencia después de ciclos hielo-deshielo (EN 1348 (8.5)): = 1 N/mm2. Tiempo abierto (adherencia a 20 min): = 0,5 N/mm2. Tiempo abierto ampliado (adherencia a 30 min): = 0,5 N/mm2. Deslizamiento (EN 1308): < 0,5 mm. Reacción al fuego: Clase A1/A1fl. Estos resultados se han obtenido en ensayos realizados en condiciones estándar, y pueden variar en función de las condiciones de puesta en obra. Información práctica Presentación: Sacos de papel de 25 kg Rendimiento: Simple encolado: 4 - 5 kg/m2. Doble encolado: 7 - 8 kg/m2.
