# WEBER.COL LANIC CONFORT - Blanco - Mortero cola concentrado de alto rendimiento para gres porcelánico

- Propiedad del archivo: CONSTRUNARIO
- Formato: FIEBDC-3/2012
- Programa: Construnario Versión 3.51
- Fecha de los precios: 19/11/2015
- Divisa: EUR

**WCOLLANCONB** u WEBER.COL LANIC CONFORT - Blanco - Mortero cola concentrado de alto rendimiento para gres porcelánico
Mortero cola concentrado de alto rendimiento adecuado para la colocación de piezas de cualquier formato y absorción (no susceptibles a manchas por absorción de agua), en especial de gres porcelánico. Para pavimentos exteriores e interiores y revestimientos Interiores, y para la colocación de gres porcelánico en piscinas, sobre soportes de yeso o en situaciones con elevadas exigencias de uso. Composición Cemento blanco, áridos silíceos (quarzofeldespáticos) y áridos carbonáticos / dolomíticos (micríticos), resina sintética y aditivos orgánicos e inorgánicos. Prestaciones - Adherencia inicial: = 1 N/mm2. - Adherencia después de inmersión en agua: = 1 N/mm2. - Adherencia después de envejecimiento con calor: = 1 N/mm2. - Adherencia después de ciclos hielo-deshielo: = 1N/mm2. - Tiempo abierto ampliado (adherencia a 30 minutos): = 0,5 N/mm2. - Deslizamiento: < 0,5 mm. Estos resultados se han obtenido en ensayos realizados en condiciones estándar, y pueden variar en función de las condiciones de puesta en obra. Información práctica Presentación: Sacos de 15 kg. Rendimiento: Simple encolado: 2,5 - 3 kg/m2. Doble encolado: 4 - 5 kg/m2.
