# WEBER.COL LANIC SUPER - Gris - Mortero cola para gres porcelánico de altas prestaciones

- Propiedad del archivo: CONSTRUNARIO
- Formato: FIEBDC-3/2012
- Programa: Construnario Versión 3.51
- Fecha de los precios: 19/11/2015
- Divisa: EUR

**WCOLLANSUPG** u WEBER.COL LANIC SUPER - Gris - Mortero cola para gres porcelánico de altas prestaciones
Mortero cola de ligantes mixtos para la colocación de baldosas cerámicas, mármol, piedra natural (no susceptibles a manchas por absorción de agua) con o sin absorción, de pequeño o gran formato y, en especial, de gres porcelánico. En pavimentos exteriores e interiores y revestimientos interiores. Apto en inmersión. Composición Cemento gris, resina sintética, áridos silíceos y calcáreos y aditivos orgánicos e inorgánicos. Prestaciones Adherencia inicial (EN 1348 (8.2)): igual o > 1 N/mm2. Adherencia tras inmersión en agua (EN 1348 (8.3)): igual o > 1 N/mm2. Adherencia después de envejecimiento con calor (EN 1348 (8.4)): igual o > 1 N/mm2. Adherencia después de ciclos hielos-deshielo (EN 1348 (8.5)): igual o > 1 N/mm2. Tiempo abierto (adherencia a 20 minutos): igual o >0,5 N/mm2. Tiempo abierto ampliado (adherencia a 30 minutos): 0,5 N/mm2. Deslizamiento (EN 1308): < 0,5 mm. Reacción al fuego: Clase A1/A1fl. Estos resultados se han obtenido en ensayos realizados en condiciones estándar, y pueden variar en función de las condiciones de puesta en obra. Información práctica Presentación: Sacos de papel de 25 kg. Rendimiento: Simple encolado: 4 - 5 kg/m2. Doble encolado: 7 - 8 kg/m2.
