# WEBER.COL FLEX SUPER - Blanco - Mortero cola flexible de altas prestaciones

- Propiedad del archivo: CONSTRUNARIO
- Formato: FIEBDC-3/2012
- Programa: Construnario Versión 3.51
- Fecha de los precios: 19/11/2015
- Divisa: EUR

**WCOLFLEXSB** u WEBER.COL FLEX SUPER - Blanco - Mortero cola flexible de altas prestaciones
Mortero cola de ligantes mixtos adecuado para el revestimiento de fachadas en altura y pavimentos de tránsito intenso, con cerámica, mármol, piedra natural, etc., con o sin absorción, de pequeño o gran formato. En exteriores e interiores. Suelos de calefacción radiante. - Apto en inmersión. Composición Cemento blanco, resina sintética, áridos silíceos y calcáreos, y aditivos orgánicos e inorgánicos Prestaciones Resistencia a la temperatura: de -30°C a +80°C. Deslizamiento (EN 1308): = 0,5 mm. Adherencia inicial (EN 1348 (8.2)): = 1 N/mm2. Adherencia tras inmersión (EN 1348 (8.3)): = 1 N/mm2. Adherencia envejecimiento por calor (EN 1348 (8.4)): = 1 N/mm2. Adherencia después ciclos hielo-deshielo (EN 1348 (8.5)): = 1 N/mm2. Tiempo abierto ampliado (EN 1346): = 0,5 N/mm2. Deformabilidad (EN 12002): = 5 mm. Estos resultados se han obtenido en ensayos realizados en laboratorios conforme a la norma Europea EN 12004, y pueden variar en función de las condiciones de puesta en obra. Información práctica Presentación: Sacos de papel de 25 kg. Rendimiento: Simple encolado: 3,5 kg/m2. Doble encolado: 6 kg/m2.
