# WEBER.COL FLEX CONFORT - Gris - Mortero cola concentrado de alto rendimiento flexible

- Propiedad del archivo: CONSTRUNARIO
- Formato: FIEBDC-3/2012
- Programa: Construnario Versión 3.51
- Fecha de los precios: 19/11/2015
- Divisa: EUR

**WCOLFLEXCG** u WEBER.COL FLEX CONFORT - Gris - Mortero cola concentrado de alto rendimiento flexible
Mortero cola concentrado de alto rendimiento flexible adecuado para revestimiento de fachadas en altura y pavimentos de tránsito intenso (no susceptibles a manchas por absorción de agua). Para piezas de cualquier formato y absorción. Para colocaciones exigentes en pavimentos y revestimiento de interior y exterior, y para suelos de calefacción radiante. - Apto en inmersión. Composición Cemento gris, aridos silíceos (quarzofeldespaticos) y áridos carbonaticos/dolomíticos (micriticos), resina sintética y aditivos orgánicos e inorgánicos. Prestaciones - Resistencia a la temperatura: de -30°C a +80°C. - Adherencia inicial: = 1 N/mm2. - Adherencia despues de inmersion: = 1 N/mm2. - Adherencia despues de envejecimiento por calor: = 1 N/mm2. - Adherencia despues de ciclos hielo-deshielo: = 1 N/mm2. - Tiempo abierto ampliado (adherencia a 30 min): = 0,5 N/mm2. - Deslizamiento: = 0,5 mm. - Deformabilidad: = 5 mm. Estos resultados se han obtenido en ensayos realizados en condiciones estándar y pueden variar en función de las condiciones de puesta en obra. Información práctica Presentación Sacos de papel de 15 kg, con lámina de plástico antihumedad. Rendimiento Simple encolado: 2,5-3 kg/m2. Doble encolado: 3-5 kg/m2.
