# WEBER.COLOR JUNTA FINA - Mortero fino coloreado para juntas

- Propiedad del archivo: CONSTRUNARIO
- Formato: FIEBDC-3/2012
- Programa: Construnario Versión 3.51
- Fecha de los precios: 19/11/2015
- Divisa: EUR

**WCOLORJFBL** u WEBER.COLOR JUNTA FINA - Mortero fino coloreado para juntas
Apto para rellenar juntas entre baldosas de hasta 3 m, en pavimentos y revestimientos. Para juntas de menos de 1,5 mm,, aplicar en forma de lechada. A partir de 1,5 mm, rejuntar con consistencia de pasta. En interior y exterior. Composición Cemento blanco, áridos calcáreos, aditivos orgánicos e inorgánicos y pigmentos minerales. Prestaciones Densidad en polvo: 850-1050 kg/m3. Densidad de la masa: 1.700-1.900 kg/m3. Fraguado inicial / final: 1- 4 / 2 - 5. Densidad endurecido: 1.600-1.800 kg/m3. Retracción: = 3 mm/m. Resistencia a la flexotracción en seco: = 2,5 MPa. Resistencia a la flexotracción tras ciclos: = 2,5 MPa. Resistencia a la compresión en seco: = 15 MPa. Resistencia a la compresión tras ciclos: = 15 MPa. Estos resultados se han obtenido en ensayos realizados en condiciones estándar, y pueden variar en función de las condiciones de puesta en obra. Colores Gama de colores a escoger para proyecto (blanco,niebla, plata,perla, gris cemento,grafito, negro, piedra, marfil, beige claro, beige, nuez, chocolate,tabaco, madera, cuero, wengué). Información práctica Presentación: Bolsas de 5 kg (en cajas de 20 kg). Palets de 36 cajas, 720 kg. Colores: Blanco (Gama de 10 colores). Conservación: 12 meses a partir de la fecha de fabricación, en envase original cerrado y al abrigo de la humedad.
