# WEBER.COLOR JUNTA ANCHA - Mortero fino coloreado para juntas de 3 a 15 mm. 5 Kg

- Propiedad del archivo: CONSTRUNARIO
- Formato: FIEBDC-3/2012
- Programa: Construnario Versión 3.51
- Fecha de los precios: 19/11/2015
- Divisa: EUR

**WCOLORJABL5** u WEBER.COLOR JUNTA ANCHA - Mortero fino coloreado para juntas de 3 a 15 mm. 5 Kg
Mortero para juntas entre baldosas de 3 a 15 mm de anchura, para pavimentos y revestimientos. Mortero para aplicación en forma de pasta. En interior y exterior. Composición Cemento gris o blanco, áridos calcáreos, reisnas sintéticas, aditivos orgánicos e inorgánicos, y pigmentos minerales. Prestaciones Densidad en polvo: 1.000-1.200 kg/m3. Flow test (%): 160-170. Densidad de la masa: 1.800-2.000 kg/m3. Retención de agua (%): > 85. Fraguado inicial / final: 2 - 5 / 2 - 5. Densidad endurecido: 1.800-2.000 kg/m3. Retracción: = 3 mm/m. Resistencia a la flexotracción en seco: = 2,5 MPa. Resistencia a la flexotracción tras ciclos: = 2,5 MPa. Resistencia a la compresión en seco: = 15 MPa. Resistencia a la compresión tras ciclos: = 15 MPa. Información práctica Presentación: Sacos de papel de 25 kg. Palets de 1.200 kg (48 sacos) - Bolsas de 5 kg en cajas de 20 kg.Palets de 720 kg (36 cajas). Colores: gama de colores a escoger para proyecto (blanco, plata, perla, grafito, negro, piedra, marfil, beige, chocolate,tabaco, cuero, ladrillo, terracota). Rendimiento: Ver detalle en margen izquierdo. Conservación: 12 meses a partir de la fecha de fabricación, en envase original cerrado y al abrigo de la humedad. Estos resultados se han obtenido en ensayos realizados en condiciones estándar, y pueden variar en función de las condiciones de puesta en obra.
