# WEBER.COLOR FLEX - Mortero coloreado deformable para juntas de 3 a 30 mm

- Propiedad del archivo: CONSTRUNARIO
- Formato: FIEBDC-3/2012
- Programa: Construnario Versión 3.51
- Fecha de los precios: 19/11/2015
- Divisa: EUR

**WCOLORFLBL** u WEBER.COLOR FLEX - Mortero coloreado deformable para juntas de 3 a 30 mm
Mortero deformable para el relleno de juntas entre baldosas de 3-30mm, para utilizar junto a los morteros cola flexibles, en los casos de colocación de cerámica exigentes. En interior y exterior. Pavimentos y revestimientos. Rejuntado de todo tipo de baldosas cerámicas. Suelos de calefacción radiante. Composición Cemento blanco, resina redispersable, áridos calcáreos, aditivos orgánicos e inorgánicos. Prestaciones Densidad en polvo: 1.150-1.350 kg/m3. Densidad de la masa: 1.750-1.950 kg/m3. Densidad endurecido: 1.700-1.900 kg/m3. Coeficiente de capilaridad: < 1 g/dm3·min0,5. Retracción: = 3 mm/m. Resistencia a la flexotracción en seco: = 2,5 MPa. Resistencia a la flexotracción tras ciclos: = 2,5 MPa. Resistencia a la compresión en seco: = 15 MPa. Resistencia a la compresión tras ciclos: = 15 MPa. Estos resultados se han obtenido en ensayos realizados en condiciones estándar, y pueden variar en función de las condiciones de puesta en obra. Información práctica Presentación: Saco de papel de 25 kg. Palets de 1200 kg (48 sacos). Colores: gama de colores a escoger para proyecto (blanco, perla, grafito, negro, chocolate, tabaco, cuero). Conservación: 12 meses a partir de la fecha de fabricación, en envase original cerrado y al abrigo de la humedad.
