# WEBER.COLOR PREMIUM - Mortero coloreado para rejuntar de altas resistencias

- Propiedad del archivo: CONSTRUNARIO
- Formato: FIEBDC-3/2012
- Programa: Construnario Versión 3.51
- Fecha de los precios: 19/11/2015
- Divisa: EUR

**WCOLORPRBL** u WEBER.COLOR PREMIUM - Mortero coloreado para rejuntar de altas resistencias
Mortero para la realización de juntas de altas resistencias de hasta 10 mm de ancho. Especialmente adaptado para el rejuntado de piscinas, cocinas y baños colectivos, y locales húmedos sometidos a unas exigencias de utilización importantes, suelos industriales y comerciales sometidos a tráfico pesado. Rejuntado de todo tipo de cerámica: gres antideslizante, gres antiácido, porcelánico, mosaico de vidrio y azulejos. En interior y exterior. Composición Cementos especiales, aditivos hidrofugantes, áridos silíceos y aditivos orgánicos e inorgánicos específicos. Prestaciones Densidad en polvo: 1.100-1.300 kg/m3. Densidad de la masa: 1.400-1.600 kg/m3. Densidad endurecido: 1.350-1.550 kg/m3. Retracción: = 3 mm/m. Resistencia a la flexotracción en seco: = 2,5 MPa. Resistencia a la flexotracción tras ciclos: = 2,5 MPa. Resistencia a la compresión en seco: = 15 MPa. Resistencia a la compresión tras ciclos: = 15 MPa. Absorción de agua después de 30 min. (g): = 2. Absorción de agua después de 240 min. (g): = 5. Resistencias químicas (++=muy buena resistencia; +=resistencia media; 0=resistencia débil): Agua clorada: ++ NaOH 2 g/l: ++ NaOH 10 g/l: ++ Lejía: ++ Ácido láctico 2%: ++ Ácido clorhídrico 2%: + Ácido láctico 5%: + Ácido clorhídrico 5%: 0 Estos resultados se han obtenido en ensayos realizados en condiciones estándar, y pueden variar en función de las condiciones de puesta en obra. Información práctica Presentación: Cajas de 20 kg (4 bolsas de 5 kg). Palets de 720 kg (36 cajas). Colores: gama de colores a escoger para el proyecto (blanco, niebla, plata, perla, gris cemento, grafito, negro, piedra, marfil, beige claro, beige, nuez, chocolate, tabaco, madera, cuero, wengué, ladrillo, terracota, cereza, girasol, menta, marino, celeste). Conservación: 12 meses a partir de la fecha de fabricación, en envase original cerrado y al abrigo de la humedad.
