# WEBER.EPOX EASY - Mortero epoxi para rejuntar cerámica de fácil limpieza

- Propiedad del archivo: CONSTRUNARIO
- Formato: FIEBDC-3/2012
- Programa: Construnario Versión 3.51
- Fecha de los precios: 19/11/2015
- Divisa: EUR

**WCOLOREPBL** u WEBER.EPOX EASY - Mortero epoxi para rejuntar cerámica de fácil limpieza
Mortero epoxi para colocación y rejuntado de cerámica, en muros y suelos de interior y exterior. - Para juntas entre piezas de 2-15 mm en piscinas, industrias químicas y alimentarias, laboratorios, hospitales, talleres, etc. - Material de agarre con una adherencia excepcional y elevada resistencia mecánica. - Para todo tipo de soportes (morteros cementosos, metal, poliéster, etc..). Composición Resina epoxídica, endurecedor y áridos silíceos. Prestaciones - Resistencia a la temperatura: de -30°C a +100°C. - Resistencia a productos químicos: ver ficha de seguridad. - Retracción: = 1,5 mm/m. - Resistencia a la flexo tracción en seco: = 30 MPa. - Resistencia a la compresión en seco: = 45 MPa. - Abrasión: = 250 mm3. - Absorción de agua tras 240 min.: = 0,1 g. Estos resultados se han obtenido en ensayos realizados en condiciones estándar, y pueden variar en función de las condiciones de puesta en obra. Información práctica Presentación: Envases de 5 kg. Envase de 2,5 Kg (sólo color blanco). Colores : Blanco, perla, grafito, negro, chocolate, tabaco, cuero Conservación: 24 meses a partir de la fecha de fabricación, en envase original cerrado y al abrigo de la humedad.
