# Cámara Box día/noche, serie Dalis, referencia SAM-2235 By Demes

- Propiedad del archivo: CONSTRUNARIO
- Formato: FIEBDC-3/2012
- Programa: Construnario Versión 3.51
- Fecha de los precios: 13/10/2022
- Divisa: EUR

**SAM-2235** u Cámara Box día/noche, serie Dalis, referencia SAM-2235 By Demes
- Cámara box día/noche serie Dalis - Sensor CMOS 1/3” Sony® IMX 138 de 1.3 megapíxels - Resolución de 1000 líneas - Señal de salida: 1 v p/p BNC - Filtro mecánico removible - Iluminación mínima: 0,01 lux - Montura C/CS - Zoom digital de 5 niveles - Menú de configuración en pantalla - Balance de blancos automático - Control automático de ganancia - Compensación de contraluz - Reducción digital de ruido 3D - Modo espejo - Videosensor de 4 zonas - Alimentación: 220V CA - No apta para exteriores - La óptica se vende por separado - Incluye alimentador
