# Sistema de alimentación ininterrumpida, 2000VA/960 W

- Propiedad del archivo: CONSTRUNARIO
- Formato: FIEBDC-3/2012
- Programa: Construnario Versión 3.30
- Fecha de los precios: 01/12/2014
- Divisa: EUR

**ALPHA2000LCD** u Sistema de alimentación ininterrumpida, 2000VA/960 W
- Función incorporada de encendido en batería. - Reencendido automático. - Control por microprocesador. - Equipado con cuatro Taps de regulación AVR. - Puerto de comunicación RS-232 DB9 ó USB. - Carga de la batería cuando el UPS está apagado. - Provee protección al fax modem línea telefónica. - Provisto de protección contra descargas sobre carga y sobre voltaje.
