# Sistema de alimentación ininterrumpida, Omega 2000 VA/1400W

- Propiedad del archivo: CONSTRUNARIO
- Formato: FIEBDC-3/2012
- Programa: Construnario Versión 3.30
- Fecha de los precios: 01/12/2014
- Divisa: EUR

**OMEGA2000T_TR** u Sistema de alimentación ininterrumpida, Omega 2000 VA/1400W
- Torre y Torre Rack. - Onda senoidal pura. - 6 tomas IEC europeas. - Controlado por microprocesador. - Puerto de comunicación RS-232. - Cables y software incluidos. - Pantalla LCD.
