# Sistema de alimentación ininterrumpida, Amplon 5kVA/4.5kW

- Propiedad del archivo: CONSTRUNARIO
- Formato: FIEBDC-3/2012
- Programa: Construnario Versión 3.30
- Fecha de los precios: 01/12/2014
- Divisa: EUR

**RT5K** u Sistema de alimentación ininterrumpida, Amplon 5kVA/4.5kW
- Torre o Rack. - 1+1 paralelo redundante. - Factor de potencia de salida 0,9. - Factor de potencia de entrada >0,99 y THDi <5%. - Puerto de comunicación RS-232. - Cables y software incluidos. - Display LCD multilenguaje. - Opciones de autonomía extendida.
