# Sistema de alimentación ininterrumpida, RM300/30X, 25-900KVA

- Propiedad del archivo: CONSTRUNARIO
- Formato: FIEBDC-3/2012
- Programa: Construnario Versión 3.30
- Fecha de los precios: 01/12/2014
- Divisa: EUR

**RM300_30X** u Sistema de alimentación ininterrumpida, RM300/30X, 25-900KVA
- Modular, ampliable, redundante. - Máxima flexibilidad, posibilidad de crecimiento hasta 900 KVA. - Ultracompacto, módulos de 30KVA en solo 3U de altura. - Módulos intercambiables y sustituibles en caliente. - Rectificador e inversor con IGBTs. - Factor de potencia unidad. - Baja distorsión armónica de corriente. - Alto rendimiento, baja disipación de calor.
