# Sistema de alimentación ininterrumpida, RML360/20X

- Propiedad del archivo: CONSTRUNARIO
- Formato: FIEBDC-3/2012
- Programa: Construnario Versión 3.30
- Fecha de los precios: 01/12/2014
- Divisa: EUR

**RML360_20X** u Sistema de alimentación ininterrumpida, RML360/20X
- Sistema modular con redundancia N+X - Sustituibles en caliente. - Módulos de 30KVA en solo 3U de altura. - Ecológico y eficiente: >95% CA/CA. - Factor de potencia de entrada >0,99 y THDi<3%. - Control "Full DSP": estabilidad, fiabilidad y seguridad. - Última generación de módulos IGBT. - Función "Self Aging mode".
