# Sistema de alimentación ininterrumpida, MEGA 25KVA

- Propiedad del archivo: CONSTRUNARIO
- Formato: FIEBDC-3/2012
- Programa: Construnario Versión 3.30
- Fecha de los precios: 01/12/2014
- Divisa: EUR

**MEGA25KVA** u Sistema de alimentación ininterrumpida, MEGA 25KVA
- La mayor densidad de potencia en el mínimo espacio. - Diseño e ingeniería únicos. - Redundancia real N+1 en paralelo. - Mantenimiento minimizado. - Máximo tiempo de disponibilidad. - Factor de potencia de salida 1. - Escalabilidad flexible
