# Sistema de alimentación ininterrumpida, NHP80KVA

- Propiedad del archivo: CONSTRUNARIO
- Formato: FIEBDC-3/2012
- Programa: Construnario Versión 3.30
- Fecha de los precios: 01/12/2014
- Divisa: EUR

**NHP80** u Sistema de alimentación ininterrumpida, NHP80KVA
- Sistema modular y redundante. - Sustitución de módulos en caliente. - Dos puertos inteligentes y seis salidas programables "dry contacts". - Factor de potencia de entrada >0,99 y THDi<3%. - Alta eficiencia: >94% al 30% de carga. - Compatible en instalaciones con grupo generador.
