# Regleta avanzada de gestión y monitorización remota

- Propiedad del archivo: CONSTRUNARIO
- Formato: FIEBDC-3/2012
- Programa: Construnario Versión 3.30
- Fecha de los precios: 01/12/2014
- Divisa: EUR

**RegletaSPS** u Regleta avanzada de gestión y monitorización remota
- Informa sobre el valor de tensión, corriente, frecuencia, potencia activa y potencia reactiva de cada una de las salidas. - Permite el apagado y encendido remoto de cada salida de manera independiente. - Programación de tareas. - Batería recargable integrada. - Módulo GSM/3G. - Grabación de datos e histórico de eventos.
