# Sistema de alimentación de emergencia CPS3500PIE

- Propiedad del archivo: CONSTRUNARIO
- Formato: FIEBDC-3/2012
- Programa: Construnario Versión 3.30
- Fecha de los precios: 01/12/2014
- Divisa: EUR

**CPS3500PIE** u Sistema de alimentación de emergencia CPS3500PIE
- Silencioso, sin combustible ni mantenimiento. - Alta corriente de carga (hasta 5 veces más rápida). - Modo bypass que solo permite carga. - Compatible con generador para mayor tiempo de función. - Función de SAI para conmutación automática. - Tensión de entrada de DC asequible (requiere batería min. 12V). - Regulador automático de tensión (AVR). - Protector contra caídas y excesos de tensión. - Advertencia de polaridad inversa.
