# SAI instalable en pared, 650VA/390 Vatios

- Propiedad del archivo: CONSTRUNARIO
- Formato: FIEBDC-3/2012
- Programa: Construnario Versión 3.30
- Fecha de los precios: 02/12/2014
- Divisa: EUR

**BR650ELCD** u SAI instalable en pared, 650VA/390 Vatios
- GreenPower UPS™. - Regulador automático de tensión (AVR). - Protección EMI, RFI, contra sobre tensiones y picos de corriente. - Autorreinicio y autocarga. - Monitor de estado LCD. - Puerto de conexión USB. - Baterías reemplazables por el usuario. - Uso en posición horizontal o en pared.
