# SAI, 1000VA/550V

- Propiedad del archivo: CONSTRUNARIO
- Formato: FIEBDC-3/2012
- Programa: Construnario Versión 3.30
- Fecha de los precios: 02/12/2014
- Divisa: EUR

**VALUE1000ELCD** u SAI, 1000VA/550V
- Regulador automático de tensión (AVR). - Protección EMI, RFI, contra sobre tensiones y picos de corriente. - Protección de la línea de gteléfono, DSL y red. - Autorreinicio y autocarga. - Monitor de estado LCD. - Puertos de conexión USB y serie. - Baterías reemplazables por el usuario. - Power Panel Personal Edition
