# SAI de doble conversión en línea, (VA/Vatios) 2000/1800

- Propiedad del archivo: CONSTRUNARIO
- Formato: FIEBDC-3/2012
- Programa: Construnario Versión 3.30
- Fecha de los precios: 02/12/2014
- Divisa: EUR

**OL2000ERTXL2U** u SAI de doble conversión en línea, (VA/Vatios) 2000/1800
- Salida de onda senoidal pura. - Topología del SAI online (doble conversión). - Montaje en bastidor o torre. - Protección EMI, RFI, contra sobre tensiones y picos de corriente. - Tomas de carga crítica. - Autorreinicio y autocarga. - Monitor de estado LCD giratorio. - Puerto de apagado de emergencia (EPO). - Baterías intercambiables en caliente.
