# SAI con salida con forma sinoidal pura, (VA/Vatios) 900/540

- Propiedad del archivo: CONSTRUNARIO
- Formato: FIEBDC-3/2012
- Programa: Construnario Versión 3.30
- Fecha de los precios: 02/12/2014
- Divisa: EUR

**CP900EPFCLCD** u SAI con salida con forma sinoidal pura, (VA/Vatios) 900/540
- GreenPower UPS™. - Salida senoidal pura. - Regulador automático de tensión (AVR). - Protección EMI, RFI, contra sobre tensiones y picos de corriente. - Autorreinicio y autocarga. - Monitor de estado LCD. - Puerto de conexión USB y serie. - Baterías reemplazables por el usuario.
