# Teja doble color mate rojo - Lógica Onda

- Propiedad del archivo: CONSTRUNARIO
- Formato: FIEBDC-3/2012
- Programa: Construnario Versión 3.51
- Fecha de los precios: 04/12/2014
- Divisa: EUR

**2133832-TCO** u Teja doble color mate rojo - Lógica Onda
Teja doble mate rojo Tejas Cobert - Lógica Onda.
