# Teja soporte de chimenea color Glaciar - Lógica Plana

- Propiedad del archivo: CONSTRUNARIO
- Formato: FIEBDC-3/2012
- Programa: Construnario Versión 3.51
- Fecha de los precios: 04/12/2014
- Divisa: EUR

**2132558-TCO** u Teja soporte de chimenea color Glaciar - Lógica Plana
Teja soporte de chimenea color Glaciar Tejas Cobert - Lógica Plana.
