# Módulo de corte color Glaciar - Lógica Plana

- Propiedad del archivo: CONSTRUNARIO
- Formato: FIEBDC-3/2012
- Programa: Construnario Versión 3.51
- Fecha de los precios: 04/12/2014
- Divisa: EUR

**2132573-TCO** u Módulo de corte color Glaciar - Lógica Plana
Módulo de corte color Glaciar Tejas Cobert - Lógica Plana.
