# Media Teja color Cobre - Lógica Marselha

- Propiedad del archivo: CONSTRUNARIO
- Formato: FIEBDC-3/2012
- Programa: Construnario Versión 3.51
- Fecha de los precios: 04/12/2014
- Divisa: EUR

**2134065-TCO** u Media Teja color Cobre - Lógica Marselha
Media Teja color Cobre Tejas Cobert - Lógica Marselha.
