# Remate lateral izquierdo color Tabaco - Lógica Lusa

- Propiedad del archivo: CONSTRUNARIO
- Formato: FIEBDC-3/2012
- Programa: Construnario Versión 3.51
- Fecha de los precios: 04/12/2014
- Divisa: EUR

**2132300-TCO** u Remate lateral izquierdo color Tabaco - Lógica Lusa
Remate lateral izquierdo color Tabaco Tejas Cobert - Lógica Lusa.
