# Caballete a 4 aguas color Tabaco - Lógica Lusa

- Propiedad del archivo: CONSTRUNARIO
- Formato: FIEBDC-3/2012
- Programa: Construnario Versión 3.51
- Fecha de los precios: 04/12/2014
- Divisa: EUR

**2131586-TCO** u Caballete a 4 aguas color Tabaco - Lógica Lusa
Caballete a 4 aguas color Tabaco Tejas Cobert - Lógica Lusa.
