# Teja doble color Zafiro - Lógica Lusa

- Propiedad del archivo: CONSTRUNARIO
- Formato: FIEBDC-3/2012
- Programa: Construnario Versión 3.51
- Fecha de los precios: 04/12/2014
- Divisa: EUR

**2131708-TCO** u Teja doble color Zafiro - Lógica Lusa
Teja doble color Zafiro Tejas Cobert - Lógica Lusa.
