# Tapón de alero antipájaros color Ébano - Lógica Lusa

- Propiedad del archivo: CONSTRUNARIO
- Formato: FIEBDC-3/2012
- Programa: Construnario Versión 3.51
- Fecha de los precios: 04/12/2014
- Divisa: EUR

**2133343-TCO** u Tapón de alero antipájaros color Ébano - Lógica Lusa
Tapón de alero antipájaros color Ébano Tejas Cobert - Lógica Lusa.
