# Tejas hormigón gama Gredos Masa color rojo viejo 420x331 m2 en fábrica

- Propiedad del archivo: CONSTRUNARIO
- Formato: FIEBDC-3/2012
- Programa: Construnario Versión 3.51
- Fecha de los precios: 04/12/2014
- Divisa: EUR

| Código | Ud | Descripción |
|---|---|---|
| 1022243-2-TCO | m2 | Tejas hormigón gama Gredos Masa color rojo viejo 420x331 m2 en fábrica |
