# Media teja con ensamble color rojo viejo - Gredos Masa

- Propiedad del archivo: CONSTRUNARIO
- Formato: FIEBDC-3/2012
- Programa: Construnario VersiĆ³n 3.51
- Fecha de los precios: 04/12/2014
- Divisa: EUR

**1021304-TCO** u Media teja con ensamble color rojo viejo - Gredos Masa
Media teja con ensamble color rojo viejo Tejas Cobert - Gredos Masa.
