# Limahoya flexible 0, 5x1, 5m color rojo

- Propiedad del archivo: CONSTRUNARIO
- Formato: FIEBDC-3/2012
- Programa: Construnario VersiĆ³n 3.51
- Fecha de los precios: 04/12/2014
- Divisa: EUR

**5100128-TCO** u Limahoya flexible 0, 5x1, 5m color rojo
Limahoya flexible 0,5x1,5m color rojo Tejas Cobert.
