# Limahoya metálica adaptable 0.5x1, 60m color rojo

- Propiedad del archivo: CONSTRUNARIO
- Formato: FIEBDC-3/2012
- Programa: Construnario Versión 3.51
- Fecha de los precios: 04/12/2014
- Divisa: EUR

**7041180-TCO** u Limahoya metálica adaptable 0.5x1, 60m color rojo
Limahoya metálica adaptable 0.5x1,60m color rojo Tejas Cobert.
