# Suelo de 2,5 mm de espesor, referencia Altro Classic 25 (X25) de Altro

- Propiedad del archivo: CONSTRUNARIO
- Formato: FIEBDC-3/2012
- Programa: Construnario Versión 3.51
- Fecha de los precios: 13/07/2021
- Divisa: EUR

**C1409ALT-23** m2 Suelo de 2,5 mm de espesor, referencia Altro Classic 25 (X25) de Altro
Usado y testado durante más de 60 años, Altro Classic 25 es un suelo de 2,5 mm de espesor que ofrece una resistencia prolongada al deslizamiento, excelente durabilidad y resistencia a la abrasión, además de una gran comodidad bajo los pies. Es perfecto para su uso en zonas de tráfico intenso, especialmente de objetos con ruedas. Resulta una buena elección para zonas donde la humedad y el polvo aumentan el riesgo de resbalones, y así lo demuestran su calificación de =45 en la prueba del péndulo (PTV) y su resistencia al deslizamiento R11. Para otras soluciones resistentes, ver Altro Atlas 40 y Altro Reliance 25.
