# Suelo imitación madera, referencia Altro Wood Safety de Altro

- Propiedad del archivo: CONSTRUNARIO
- Formato: FIEBDC-3/2012
- Programa: Construnario Versión 3.51
- Fecha de los precios: 13/07/2021
- Divisa: EUR

**C1409ALT-12** m2 Suelo imitación madera, referencia Altro Wood Safety de Altro
Altro Wood Safety presenta una apariencia lisa y discreta que destaca el diseño de cualquier instalación. Es ideal para residencias de ancianos especializadas, recepciones, pasillos y zonas de transito general. La paleta de colores Altro Wood Safety se ha diseñado para cubrir las necesidades de diseño de interior siguiendo las tendencias más vanguardistas. Los colores se han diseñado en colaboración con arquitectos y diseñadores de todo el mundo con el objetivo de crear un suelo de seguridad Altro tecnológicamente avanzado. Características: Dimensiones: 20 x 2 mm Formato: Rollo Espesor: 2 mm Resistencia al deslizamiento >= 36/R10 CTE: Clase 2 Para ofrecer una apariencia sin juntas, existen cordones de soldadura y Mastique a juego.
