# Interruptor automático 2P 3, 5A ICP 6kA

- Propiedad del archivo: CONSTRUNARIO
- Formato: FIEBDC-3/2012
- Programa: Construnario Versión 3.51
- Fecha de los precios: 16/02/2015
- Divisa: EUR

**NBSP-2-3,5** u Interruptor automático 2P 3, 5A ICP 6kA
· Interruptores de Control de Potencia (ICP-M) de 1 a 4 polos. Curva ICP · Intensidad nominal: 3, 3,5, 5, 10, 15, 20, 25, 30, 35, 40, 45, 50 y 63A · Poder de corte: 6kA (6.000A) · Norma UNE-20317 ICP · Aprobación CM/AU/02-12 Publicación BOE núm. 163 de 9 de Julio de 2012 (BOE-A-2012-9186)
