# Interruptor automático 1P+N/1Mod. 32A C 6kA

- Propiedad del archivo: CONSTRUNARIO
- Formato: FIEBDC-3/2012
- Programa: Construnario Versión 3.51
- Fecha de los precios: 16/02/2015
- Divisa: EUR

**NBH8-1N-32C** u Interruptor automático 1P+N/1Mod. 32A C 6kA
· Interruptores automáticos de 1P+N (1 módulo 18 mm) y curva C · Intensidades: 6, 10, 16, 20, 25, 32 y 40A · Poder de corte: 4,5kA (4.500A), 6kA (6.000A) · Número de módulos: 1 · Norma UNE-EN 60898-1
