# Interruptor automático 2P 4A CC47 10kA

- Propiedad del archivo: CONSTRUNARIO
- Formato: FIEBDC-3/2012
- Programa: Construnario Versión 3.51
- Fecha de los precios: 28/07/2014
- Divisa: EUR

**NB1-2-4CC47** u Interruptor automático 2P 4A CC47 10kA
· Interruptores automáticos para corriente continua de 1 y 2 polos · Curvas: 4~7xIn y 7~15xIn · Intensidad nominal: 1, 2, 3, 4, 6, 10, 16, 20, 25, 32, 40, 50 y 63A. Poder de corte: 10kA (10.000A) · Norma UL1077
