# Interruptor automático 4P 10A D 6kA

- Propiedad del archivo: CONSTRUNARIO
- Formato: FIEBDC-3/2012
- Programa: Construnario Versión 3.51
- Fecha de los precios: 29/07/2014
- Divisa: EUR

**NB1-4-10D** u Interruptor automático 4P 10A D 6kA
· Interruptores automáticos concebidos para la industria · Polos: de 1 a 4P · Curvas B, C y D · Intensidad nominal: 1, 2, 3, 4, 6, 10, 16, 20, 25, 32, 40, 50 y 63A · Norma UNE-EN60898-1 · Poder de corte: 6kA (6.000A), 1 a 63A, según UNE-EN60898-1 10kA (10.000A), 1 a 32A, según UNE-EN60947-2 · Norma UL1077
