# Interruptor automático 3P 16A C 10kA -15kA s/UNE-EN60947-2

- Propiedad del archivo: CONSTRUNARIO
- Formato: FIEBDC-3/2012
- Programa: Construnario Versión 3.51
- Fecha de los precios: 29/07/2014
- Divisa: EUR

**NB1-3-16C10** u Interruptor automático 3P 16A C 10kA -15kA s/UNE-EN60947-2
· Poder de corte: 10kA (10.000A), según UNE-EN60898-1 15kA (15.000A), 1 a 32A, según UNE-EN60947-2
